# Angebotsaufforderung (GAEB DA XML 3.2, DA83)
Beschreibung: K-Filzengraben KHM
Währung: EUR
Erstellt mit: GXML Toolbox V3.3 R20230829, iTWO_64 V24.0.454, 12.05.2026

## 1 Allgemeine Baubeschreibung
A. BAUBESCHREIBUNG

1. Allgemeines
Die Bestandsgebäude befinden sich in Köln- Innenstadt
in einem gewachsenen Wohngebiet.

An der Nordseite grenzt die Baustelle unmittelbar an den Filzengraben.
Von dort wird das Gelände über eine Durchfahrt mit max. 3,4m Höhe
erschlossen.
Der umzubauende vordere Gebäudeteil teilt sich im EG in zwei Teile.
Im rechten Teil befinden sich auf der Hochparterre Seminarräume.
Im linken Teil befindet sich das Treppenhaus, von dem aus
die weiteren Etagen erschlossen werden.
Die Räume in EG sind ebenfalls Hochparterre.
Im hinteren Teil des Grundstückes befindet sich eine Kita.
Zu jeder Zeit ist die Baustelle zu sichern und die Durchfahrt
freizuhalten!
Das Baufeld wird von den übrigen Seiten von Nachbargrundstücken
begrenzt.
Im Bereich der Baustellenfläche ist die Fläche frei.

Die Nachbarbebauung ist während der Bauzeit fachgerecht zu schützen!

2. Nutzungen Geschosse, Geschossbezeichnungen

In dem Haus

U1  Keller, Technikräume
E 0-4  Seminarräume & Büros
Spitzboden  Büros

Geschosshöhen ca. Angaben:

Ebene U1  : 2,20 m

Ebene E0 rechts  : 3,30 m
Ebene E0 links  : 3,30 m
Ebene E1  : 3,70 m

Ebene E2  : 3,70 m
Ebene E3  : 3,00 m
Ebene E4  : 2,70 m

Ausgebaut werden die Bereiche der WCs, Teeküchen und Abstellräume.

Außerdem werden Büro in Seminarräume umgebaut. Die Arbeiten sind in
genehmigungsfreie und genehmigungspflichtige Arbeiten aufgeteilt.
Die genehmigungspflichtigen Arbeiten sind erst mit Erhalt der
Baugenehmigung und nach Freigabe der Bauleitung auszuführen.

3. Baubeschreibung
Bei den Bestandsgebäuden handelt es sich um
ein Büro- und Verwaltungsgebäude
der Kunsthochschule für Medien, welches
in Hochschulnutzung umgenutzt werden soll.

Konstruktion:
Das gesamte Bauwerk ist in konventioneller Bauart errichtet.

Fassade:
Geschlossene Fassadenflächen sind als verputztes Mauerwerk ausgeführt.
Offene Fassadenflächen erhalten Fenster aus Kunststoff.

Innenausbau:
Die Bereiche der WCs, Teeküchen und Abstellräume werden
im Zuge der Umnutzung des Gebäudes
erneuert und umgebaut.

- Ende der Baubeschreibung-

## 2 Allgemeine Vorbemerkungen
ALLGEMEINE VORBEMERKUNGEN

1.1 NEBENANGEBOTE UND NACHWEIS DER GLEICHWERTIGKEIT
Bei Abgabe eines Nebenangebotes muss der Bieter den

Nachweis erbringen, dass die angebotenen Leistungen und
Materialien in technischer, funktionaler und
gestalterischer Hinsicht mindestens den Anforderungen
der Beschreibung der Leistung entsprechen.
Die Gliederung eines Nebenangebotes muss der Gliederung

der Beschreibung der Leistung des AG entsprechen.

1.2 HINWEISE ZUR BAUSTELLE
Mit Abgabe des Angebotes erklärt der Bieter, dass er
das Baugelände besichtigt hat, und alle Einflüsse der
Baustelle in seiner Kalkulation berücksichtigt hat.

1.3 Verkehrsverhältnisse auf der / um die Baustelle
Das Baugrundstück liegt in einem gewachsenem
Wohngebiet. Der Filzengraben ist fertig
ausgebaut.
- Die Größe der Baustellenfahrzeuge sind den örtlichen
 Gegebenheiten, Fahrbahnbreiten, Straßenführung u. ä.
 anzupassen.
- Das Parken von Firmenfahrzeugen ist nicht möglich.
  Einen Anspruch auf Stellplatzfläche
  für Firmenfahrzeugen hat der Auftragnehmer nicht.

1.4 Baustrom / Bauwasser
Der Auftraggeber lässt Anschlüsse für Bauwasser
und Baustrom herstellen.
Die Anschlüsse für Wasser und Energie werden allen
Auftragnehmer zur Benutzung oder Mitbenutzung
überlassen.

1.5 Zur Benutzung überlassene Flächen
Dem Auftragnehmer werden die freien Flächen auf dem
Baugrundstück zur Lagerung von Baumaterialien,
Baustoffen und Baustelleneinrichtung zu Verfügung
gestellt. Die Flächen sind angelegt und fachgerecht zu schützen
Nach Benutzung ist der jetzigen Zustand wieder herzurichten.

Sofern der Auftragnehmer Flächen im öffentlichen
Straßenraum zur Lagerung oder Aufstellen von Geräten
benutzt, sind durch ihn eigenverantwortlich die
notwendigen Zustimmungen der öffentlichen Träger
einzuholen.

Die Lagerflächen sind ständig durch alle Auftragnehmer
sauber zu halten. Die Materiallagerung ist geordnet
vorzunehmen.

1.6 Zur Benutzung überlassene Räume
Der Auftraggeber lässt ein BaustellenWC aufstellen und
vorhalten einschließlich regelmäßiger Reinigung.

Weitere Räume, wie z. B. Aufenthalts- oder Pausenräume
werden nicht zur Verfügung gestellt.

Das Aufstellen von Personalcontainern oder Bauwagen
zum Aufenthalt durch die jeweiligen Auftragnehmer hat in
Abstimmung mit der örtlichen Bauleitung zu erfolgen.

1.7 Bauleiter
Der Auftragnehmer hat dem Auftraggeber einen
verantwortlichen Bauleiter schriftlich zu benennen.
Ebenfalls ist dessen Vertreter sowie bei Ablösung
dessen Nachfolger zu benennen.

2. ANGABEN ZUR AUSFÜHRUNG
Es gilt die VOB Teil B und C in der gültigen Fassung,
wenn nachfolgend nichts anderes beschrieben ist.

Weiterhin sind bei der Ausführung der jeweiligen
Bauleistung die Vorschriften der Hersteller und die
jeweiligen Verarbeitungsrichtlinien zu beachten.

2.1 Verschmutzungen
Alle durch den Auftragnehmer verursachten
Verschmutzungen im Zuge seiner Leistungen, sowohl
innerhalb der Baustelle, als auch auf den umliegenden
Flächen sind unaufgefordert und unverzüglich zu
beseitigen.
In den Treppenhäuser sind die Flächen zu schützen und regelmäßig zu
reinigen.

Besonders während der Abbruch/Rückbau hat der

Auftragnehmer sicherzustellen, dass befahrene und verschmutzte
Flächen, wie Straßen und Treppenhäuser regelmäßig gereinigt werden.

Erfolgt dies trotz einmaliger Aufforderung durch die
Bauleitung nicht, werden die Flächen zu Lasten des AN
gereinigt.

2.2 Entsorgen von Abfall
Das Entsorgen von Abfall aus dem Bereich des
Auftragnehmers sowie Beseitigen der Verunreinigungen,
die von den Arbeiten des Auftragnehmers herrühren, ist
Nebenleistung und  in die
Einheitspreise mit einzurechnen. Ebenso das Entsorgen von Abfall bis zu

einer Menge von 1 m3 (DIN 18299 Abschnitt 4.1.12)

Container werden durch den AG nicht zur Verfügung
gestellt.

Die Entsorgung hat nach den Grundsätzen des
Kreislaufwirtschafts- und Abfallgesetzes zu erfolgen
unter Beachtung der Bestimmungen des Landesumweltamtes
(LUV) und der Stadt Köln.

Die erforderlichen Nachweise des ordnungsgemäßen
Beseitigen, der Verwertung bzw. Entsorgung sind vom
AN unaufgefordert vorzulegen. Die Nachweispflicht obliegt
dem Auftragnehmer.

2.3 Lärmschutz / Staubschutz
Der AN hat zur Vermeidung von Lärm und Staub geeignete
Maßnahmen zu treffen:
- Einsatz lärmarmer Arbeitsverfahren
- Verwendung lärmgeminderter Baumaschinen und -geräte
- Kapselung der Lärmquelle
- Abschirmung der Lärmquelle
- Anwendung staubarmer Arbeitsgeräte
- Kapselung der Staubquellen und Arbeitsbereiche
- Kontinuierliche Reinigung während der Arbeiten
- Vorhalten der geeigneten PSA!

2.4 Gefährdungsanalyse und Betriebsanweisung
Der Auftragnehmer verpflichtet sich zur Zusammenarbeit
mit dem Bauherrn/Architekten und hat die Anordnungen sowie

Anweisungen zu befolgen und umzusetzen.
Folgende Unterlagen sind vor Aufnahme der Arbeiten
vorzulegen:
- Angabe der zuständigen Fachkraft des AN
- Name des Sicherheitsbeauftragten
- Name und Anzahl Ersthelfer auf der Baustelle
- Gefährdungsbeurteilung gem. Arbeitsschutzgesetz
- Bestätigung der Unterweisung

2.5 Anlieferung
Alle zum Einbau erforderlichen Geräte und Hilfsmittel,
wie Gerüste, Leiter, Kräne etc. sind durch den AN
bereitzustellen. Die Leistung wird nicht zusätzlich
vergütet, sie ist in die Einheitspreise mit einzurechnen.

3. AUSFÜHRUNG
3.0 Allgemeines
Die anzubietenden Leistungen umfassen die Herstellung,
die Lieferung und die Montage der beschriebenen
Leistungen. Grundlage des Angebotes sind die
Planungsgrundlagen, die Leistungsbeschreibung und die
Angaben der Systemhersteller. Etwaige Unklarheiten sind
vor Abgabe des Angebotes mit der ausschreibenden Stelle
zu klären.
Die Massen im LV sind ca. Angaben und vom AN bei Angebotsabgabe
zu prüfen.
HINWEIS: Die Massen verteilen sich auf alle Etagen

3.1 Stand der Technik
Leistungen, die nicht gem. Stand der Technik
beschrieben sind, bzw. nicht gem. Stand der Technik
ausgeführt werden sollen, sind vom AN noch einmal
ausdrücklich von der Bauleitung freigeben zu lassen.

4. UNTERLAGEN, SONSTIGES
4.1 Bautagebuch
Der AN hat ein Bautagebuch zu führen, in das alle
wesentlichen Angaben über Ausführung und
Ausführungsumstände einzutragen sind. Wöchentlich sind
die entsprechenden Tagebuchblätter der örtlichen
Bauleitung zu übergeben.
Für die Zugrundelegung von gültigen Unterlagen bei der
Durchführung von Bauleistungen sowie die Weitergabe von
durch den AG angeordneten Änderungen und Ergänzungen an
die Baustelle ist allein der AN verantwortlich.
Bei fehlendem Bautagebuch werden 0,50% von der Bruttoschlussrechnung
einbehalten.

- siehe auch Besondere Vertragsbedingungen.

- Ende der Allgemeinen Vorbemerkungen -

## 10-271 Fenster
Datum: 12.05.2026

### Titel 01 Iso-Fenster / Haustüranlagen

#### Untertitel 01.01 Abbrucharbeiten

**01.01.0010 Fenster ausbauen und entsorgen**
Bestehende Kunststofftüren/-fenster fachgerecht
ausbauen und entsorgen. Der Ausbau hat so zu erfolgen
das angrenzende Bauteile nicht bzw minimal zerstört
werden.

Ausbau inkl. aller Befestigungsmaterialien und
Verleistungen.
Die angegebene Stückzahl bezieht sich auf ca. 32 qm,
auszubauendes Material, siehe Fensterliste.

Das Material wird Eigentum des Auftragnehmers und ist
fachgerecht zu entsorgen.
Menge: 14,000 St

**01.01.0020 Haustüren ausbauen und entsorgen**
Bestehende Haustüren aus Aluminium fachgerecht ausbauen
und entsorgen. Der Ausbau hat so zu erfolgen das
angrenzende Bauteile nicht bzw minimal zerstört werden.

Ausbau inkl. aller Befestigungsmaterialien und
Verleistungen.
Die angegebene Stückzahl bezieht sich auf ca. 10 qm
auszubauendes Material.

Das Material wird Eigentum des Auftragnehmers und ist
fachgerecht zu entsorgen.
Menge: 3,000 St

#### Untertitel 01.02 Fenster

**01.02.0010 Hauseingangstür (1,01mx2,135) Aluminium**
Hauseingangstür als Aluminium-Rahmenkonstruktion
mit Isolier-/Sicherheitsglasfüllung VSG
3-seitige Falzlippendichtung + Bodendichtung
Abmessung (BxH):  1,01 m x 2,135m
Lichte Breite Türdurchgang mind. 1,00 m
Ebene EG
Schallschutzklasse II
farbig einbrennlackiert,
Farbe außen RAL 7016 in Feinstruktur, Farbton nach
Angabe AG, innen weiß
Aluminium mit einer Pulverbeschichtung
Befestigung in Mauerwerk
bestehend aus
- Türelement, mit Glasausschnitt
- RC2 N
- U-Wert 1.40 W/qmK
- Lichte Durchgangsbreite mind. 100 cm
- mit Stossgriff Edelstahl über gesamte Türhöhe
- Türdrücker und Rosetten in Edelstahl
- mit elektrischem Türöffner und Obertürschließer.
- Mehrfachverrieglung
- Sicherheitsschloss PZ_Vorgerichtet
- Feststeller Selbstverriegelndes Fluchttürschloss
- Umlaufende Anschlüsse an den Rohbau

einschl. Beschlägen, Oberflächenbehandlung,
Bauanschlußfolien,
mit allen An- und Abschlüssen, Konstruktionsteilen,
Befestigungsmitteln, etc.
Sämtliche Ausführungen gemäß der Ausführungsplänen der
Architekten.

Siehe Fensterliste Typ 1
Menge: 1,000 Stk

**01.02.0020 Hauseingangstür (1,76mx2,135) Aluminium**
zweiteilige Hauseingangstür als
Aluminium-Rahmenkonstruktion
mit Isolier-/Sicherheitsglasfüllung VSG
3-seitige Falzlippendichtung + Bodendichtung
Abmessung (BxH) 1,76 m x 2,135m
Lichte Breite Türdurchgang mind. 1,00 m
Ebene EG
Schallschutzklasse II
farbig einbrennlackiert,
Farbe außen RAL 7016 in Feinstruktur, Farbton nach
Angabe AG, innen weiß
Aluminium mit einer Pulverbeschichtung
Befestigung in Mauerwerk
bestehend aus
- Türelement, mit Glasausschnitt
- RC2 N
- U-Wert 1.40 W/qmK
- Lichte Durchgangsbreite mind. 100 cm
- mit Stossgriff Edelstahl über gesamte Türhöhe
- Türdrücker und Rosetten in Edelstahl
- mit elektrischem Türöffner und Obertürschließer.
- Mehrfachverrieglung
- Sicherheitsschloss PZ_Vorgerichtet
- Feststeller Selbstverriegelndes Fluchttürschloss
- Umlaufende Anschlüsse an den Rohbau

einschl. Beschlägen, Oberflächenbehandlung,
Bauanschlußfolien,
mit allen An- und Abschlüssen, Konstruktionsteilen,
Befestigungsmitteln, etc.
Sämtliche Ausführungen der Ausführungsplänen der
Architekten.

Siehe Fensterliste Typ 1
Menge: 1,000 Stk

**01.02.0030 Hauseingangstür (1,76mx2,135) Aluminium**
zweiteilige Hauseingangstür als
Aluminium-Rahmenkonstruktion
mit Isolier-/Sicherheitsglasfüllung VSG, Feuerhemmend
Dicht- und selbstschließend
3-seitige Falzlippendichtung + Bodendichtung
Abmessung (BxH) 1,76 m x2,93m
Lichte Breite Türdurchgang mind. 1,00 m
Ebene EG
Schallschutzklasse II
farbig einbrennlackiert,
Farbe außen weiß in Feinstruktur, Farbton nach Angabe
AG, innen weiß
Aluminium mit einer Pulverbeschichtung
Befestigung in Mauerwerk
bestehend aus
- Türelement, mit Glasausschnitt
- RC2 N
- U-Wert 1.40 W/qmK
- Lichte Durchgangsbreite mind. 100 cm
- mit Stossgriff Edelstahl über gesamte Türhöhe
- Türdrücker und Rosetten in Edelstahl
- mit Obertürschließer
- Mehrfachverrieglung
- Sicherheitsschloss PZ_Vorgerichtet
- Feststeller Selbstverriegelndes Fluchttürschloss
- Umlaufende Anschlüsse an den Rohbau

einschl. Beschlägen, Oberflächenbehandlung,
Bauanschlußfolien,
mit allen An- und Abschlüssen, Konstruktionsteilen,
Befestigungsmitteln, etc.
Sämtliche Ausführungen gemäß der Ausführungsplänen der
Architekten.

Siehe Fensterliste Typ 1
Menge: 1,000 Stk

**01.02.0040 Fassade, Fenster Typ 2, Hoffenster Festverglast feuerhemmend (1,90x1,80m)**
Einflügliges Fenster, festverglast
feuerhemmende Verglasung, mit Sprossen wie Bestand

Abmessungen (BxH) ca. 1,90x1,80m
Ebene EG, Hofseite

Schallschutzklasse II
als Aluminiumfenster
mit Zweischeiben-Isolierverglasung, Feuerhemmend
Farbe Wahl AG außen weiss, innen weiss,
Befestigung an Mauerwerk

Bestehend aus
- Festverglast-Fenster
- U-Wert 1.40 W/qmK
- Umlaufende Anschlüsse an den Rohbau, ausgeschäumt
- Öffnungsrichtung wie Bestand
- mit Anschlag, Aufdopplung entlang der Laibung jeweils
ca. 100 mm
- Wiener Sprossen aufgesiegelt, weiß.
Sprossen wie Bestand, Sprossenaufteilung 6 Felder,
waagerechte Teilung 1/2, senkrechte Teilung 1/3
Sprossen breite ca. 25 mm
mit Abstandshaltern im Glaszwischenraum
nach Angabe AG und Ausführungsplanung.

einschl. Oberflächenbehandlung, Bauanschlussfolien,
mit allen An- und Abschlüssen, Konstruktionsteilen,
Befestigungsmitteln.

Sämtliche Ausführungen gemäß der Fensterliste und der
Ausführungsplänen der Architekten.

Typ 2, siehe Fensterliste
Ebene EG, Hofseite
Menge: 1,000 St

**01.02.0050 Fassade, Fenster Typ 3, 3-tlg. Fenster, Sprossen, Straße**
Dreiteiliges Fenster mit Pfosten und Stulp
Abmessungen (HxB) ca. 2,20 m x 2,00 m, mit Sprossen
Ebene EG, Straßenseite,

Schallschutzklasse III
als Kunststoff
mit Zweischeiben-Isolierverglasung
Farbe Wahl AG außen weiss, innen weiss,
Befestigung an Mauerwerk
Bestehend aus
- dreiflüglig mit Pfosten und Stulp, offenbare Elemente
als Dreh-Kipp-Fenster,
- als Stulp als Ausstiegsfenster, lichtes Durchgangsmaß
0,90x1,20m
- Fehlbedienungssperre und integriertem Flügelheber
- U-Wert 1.40 W/qmK
- Umlaufende Anschlüsse an den Rohbau, ausgeschäumt
- Öffnungsrichtung wie Bestand
- mit Anschlag, Aufdopplung entlang der Laibung jeweils
ca. 100 mm

horizontale Wiener Sprossen aufgesiegelt aus
Kunststoff, weiß.
Sprossenaufteilung 2 Felder je Fenster
horizontal Sprossen breite ca. 25 mm
mit Abstandshaltern im Glaszwischenraum
nach Angabe AG und Ausführungsplanung.

einschl. Beschlägen, Oberflächenbehandlung,
Bauanschlussfolien,
mit allen An- und Abschlüssen, Konstruktionsteilen,
Befestigungsmitteln.

Sämtliche Ausführungen gemäß Technischen
Vorbemerkungen, der Fensterliste und der
Ausführungsplänen der Architekten.

Siehe Fensterliste Typ 3
Menge: 1,000 Stk
DIN276 neu: 334

**01.02.0060 Fassade, Fenster Typ 4.1, Ausstieg 2. RW (1,17x1,76m)**
Zweiflügliges Stulpfenster, mit Oberlicht
feuerhemmend und selbstschließendes Element
lichtes Öffnungsmaß min. 0,90x1,20m

Abmessungen (BxH) ca. 1,17 m x 1,76 m
Ebene 1.OG bis 4.OG, Hofseite

Schallschutzklasse II
als Aluminiumfenster
mit Zweischeiben-Isolierverglasung, feuerhemmend
Farbe Wahl AG außen weiss, innen weiss,
Befestigung an Mauerwerk

Bestehend aus
- offenbares Elemente als Dreh-Fenster
- selbstschließendes Element
- Fehlbedienungssperre und integriertem Flügelheber
- U-Wert 1.40 W/qmK
- Umlaufende Anschlüsse an den Rohbau, ausgeschäumt
- Öffnungsrichtung wie Bestand
- mit Anschlag, Aufdopplung entlang der Laibung jeweils
ca. 100 mm

einschl. Oberflächenbehandlung, Bauanschlussfolien,
mit allen An- und Abschlüssen, Konstruktionsteilen,
Befestigungsmitteln.

Sämtliche Ausführungen der Fensterliste und der
Ausführungsplänen der Architekten.

Typ 4.1, siehe Fensterliste
Menge: 2,000 Stk
DIN276 neu: 334

**01.02.0070 Fassade, Fenster Typ 4.2, Hoffenster Festverglast feuerhemmend (1,17x1,76m)**
wie Positiion vor, jedoch:

feuerhemmend festverglasung, Widerstand gegen Feuer

Abmessungen (BxH) ca. 1,17 m x 1,76 m
Ebene 1.OG bis 4.OG, Hofseite

Siehe Fensterliste Typ 4.2
Menge: 4,000 Stk
DIN276 neu: 334

**01.02.0080 Fassade, Fenster Typ 4, Ausstieg 2. RW (1,50x1,20m)**
einflügliges Fenster,
feuerhemmend und selbstschließendes Element
lichtes Öffnungsmaß min. 0,90x1,20m

Abmessungen (BxH) ca. 1,50x1,20m
Ebene 4.OG, Hofseite

Schallschutzklasse II
als Aluminiumfenster
mit Zweischeiben-Isolierverglasung, feuerhemmend
Farbe Wahl AG außen weiss, innen weiss,
Befestigung an Mauerwerk

Bestehend aus
- offenbares Elemente als Dreh-Fenster
- selbstschließendes Element
- Fehlbedienungssperre und integriertem Flügelheber
- U-Wert 1.40 W/qmK
- Umlaufende Anschlüsse an den Rohbau, ausgeschäumt
- Öffnungsrichtung wie Bestand
- mit Anschlag, Aufdopplung entlang der Laibung jeweils
ca. 100 mm

einschl. Oberflächenbehandlung, Bauanschlussfolien,
mit allen An- und Abschlüssen, Konstruktionsteilen,
Befestigungsmitteln.

Sämtliche Ausführungen der Fensterliste und der
Ausführungsplänen der Architekten.

Typ 5.1, siehe Fensterliste
Menge: 1,000 St

**01.02.0090 Fassade, Fenster Typ 4, Hoffenster Festverglast feuerhemmend1,50x1,2m)**
wie position vor, jedoch:

feuerhemmend festverglasung, Widerstand gegen Feuer

Abmessungen (BxH) ca. 1,50x1,20m

Ebene 4.OG, Hofseite

Siehe Fensterliste Typ 5.2
Menge: 2,000 St

**01.02.0100 Zulage Schallschutzklasse III**
Zulage Mehrkosten Schallschutzklasse III
statt Schallschutzklasse II

Im Bereich der Fenster Gartenseitig

Menge bezieht sich auf ca .10 Fenster
Menge: 28,000 m2

**01.02.0110 Zulage RC2N im Erdgeschoss & Außentreppe**
Zulage Mehrkosten RC2N
für Fenster im Erdgeschoss, Straßen- und Gartenseitig

Menge bezieht sich auf 7 Fenster im EG und im Bereich
der Treppe
Menge: 19,000 m2

**01.02.0120 Beschläge**
Beschläge pro Fenster
Hafi Public Line 203/430, oder gleichwertig
nach Angabe AG
Menge: 14,000 St

**01.02.0130 Fensterbänke Aluminium**
Aluminium-Aussenfensterbank im System,
Breite bis ca 30 cm, Länge unterschiedlich
Außenfensterbank aus Aluminium 1,8 mm stark, Neigung 5°
, mit hinterer Aufkantung, Höhe 25 mm, vordere
Tropfnase 40 mm und seitlichen Abschlüssen in U- oder
L- Form aus Aluminium, Oberseite mit einer UV-
beständigen Schutzfolie versehen (ist innerhalb von 6
Monaten bauseits zu entfernen), Unterseite mit
Antidröhn beklebt, mit Variohalter KH 300 aus Aluminium
sowohl zur Abstützung der Fensterbank als auch zum Halt
gegen Winddruck.
Liefern und nach folgendem Leistungsumfang montieren:
Befestigen der hinteren Aufkantung an das
Sohlbankprofil des Fensters und abdichten. Füllen der
Hohlräume mit Dämmung.
Die Setzabstände der Halter sind nach Systemvorgaben
einzuhalten,
einschl. Beschlägen, Oberflächenbehandlung,
Konstruktionsteilen, Befestigungsmitteln, etc.
Farbe nach Angabe AG

Angegebene Fläche verteilt sich auf insgesamt 11
Fenster
Menge: 13,000 m

**01.02.0140 Austrittsblech als Fensterbänke Aluminium**
Austrittbleche aus rutschfestem, geriffeltem Aluminium,
natur eloxiert, in gekanteter Ausführung, mit
Aluminium- Seitenteilen schlagregen- und luftdicht
montieren.
Die Bodenschwelle ist so auszubilden, dass das
Niederschlagswasser nach außen abgeleitet wird und kein
Wasser ins Gebäudeinnere eindringen kann.

Breite bis ca 30 cm, Länge unterschiedlich
Unterseite mit Antidröhn beklebt, mit Variohalter KH
300 aus Aluminium sowohl zur Abstützung der Fensterbank
als auch zum Halt gegen Winddruck.
Liefern und nach folgendem Leistungsumfang montieren:
Befestigen der hinteren Aufkantung an das
Sohlbankprofil des Fensters und abdichten. Füllen der
Hohlräume mit Dämmung.
Die Setzabstände der Halter sind nach Systemvorgaben
einzuhalten,
einschl. Beschlägen, Oberflächenbehandlung,
Konstruktionsteilen, Befestigungsmitteln, etc.
Farbe nach Angabe AG

Angegebene Fläche verteilt sich auf insgesamt 3 Fenster
Menge: 4,000 m

#### Untertitel 01.03 Stundenverrechnungssätze

*Hinweis: 1. Hinweistext zu Titel 3*
STUNDENLOHNARBEITEN

1. Stundenverrechnungssätze

Vor Ausführung
der im Leistungsverzeichnis
vorgesehenen Stundenlohnarbeiten ist erst die Freigabe
durch den Bauherren
einzuholen. Nur bei Gefahr in Verzug oder begründeten
Ausnahmen kann die Freigabe durch die vom AG
beauftragten Bauleitung erteilt werden.
Nicht freigegebene Stundenlohnarbeiten werden nicht
anerkannt.
Die Stundenzettel sind werktäglich einzureichen.

Vorarbeiter-, Polier oder Meisterstunden dürfen nicht
in Rechnung gestellt werden.

Die angegebenen Stundenverrechnungssätze sind unter
Beachtung der preisrechtlichen Vorschriften zu
ermitteln und gelten unabhängig von der abzurechnenden
Höhe.

Der Verrechnungssatz für die jeweilige Arbeitskraft
umfasst sämtliche Aufwendungen wie Lohn- und

Gehaltskosten, Lohn- und Gehaltsnebenkosten,
Zuschläge, lohngebundene und lohnabhängige Kosten,
sonstige Sozialkosten, Gemeinkosten, Wagnis und Gewinn,

Erschwerniszuschläge, Reise und Auslösekosten.
Sowie alle Nebenkosten, wie An- & Abfahrten, Gestellung
und Transport von Werkzeuge etc.

**01.03.0010 Facharbeiter**
Stundenverrechnungssatz für einen Facharbeiter.
Menge: 5,000 h

**01.03.0020 Helfer/-in**
Stundenverrechnungssatz für einen Helfer.
Menge: 5,000 h
